# Dresden Oederanerstraße 20
Angebotsaufforderung (GAEB DA XML 3.2, DA83)
Projekt: 10119
Projektbezeichnung: Dresden  Oederanerstraße 20
Währung: EUR
Erstellt mit: GXML Toolbox V3.3 R20230829, iTWO_64 V24.0.454, 20.01.2026

## Projektbeschreibung
BAUVORHABEN :  Oederanerstraße 20  01159 Dresden

GEWERK  :  Garten- und Landschaftsbau

ANGABEN ZUM OBJEKT:
Gründerzeithaus mit 5 Geschossen
Traufhöhe ca 15m
Baujahr:  ca 1920
(Mansarddach mit Kunstschiefereindeckung)

Das Objekt Oederanerstraße 20 befindet sich im Stadtteil Löbtau-Süd, eingebettet in ein innerstädtisches Wohnquartier mit Merkmalen einer Nebenstraße (Anliegerstraße) mit Verbindungscharakter.
Der Hof ist über ein 1,85m breites, zweiflügliches Hoftor zugänglich.  Während der Arbeiten wird der Hof gesperrt.
Es besteht nur eingeschränkte Lagermöglichkeit auf der öffentlichen Straße. Durch die Arbeiten sollten die Bewohner nur in geringem Maß belästigt werden.

AUSFÜHRUNG.  Baubeginn:  09.03.2026
  Fertigstellung 21.06.2026

Angaben zum Angebot:

Sachbearbeitung

Ausschreibung:  Lutz Reinhardt  Tel.: 0351 / 320290-293
Einkauf :  Tel.: 0208/8582-

Der AN ist verpflichtet, sich vor Angebotsabgabe von Verhältnissen auf der Baustelle und der Art der geforderten Leistungen zu unterrichten, unabhängig davon ob Angaben zum Objekt in den Vorbemerkungen gemacht worden sind oder nicht. Ein späteres Geltendmachen von Erschwernissen ist ausgeschlossen.

Der AN hat sich vor der Ausführung von Arbeiten über die Lage von Leitungen, Kabeln, Dränen, Kanälen etc. beim AG und den für die Ver- und Entsorgung zuständigen Trägern zu unterrichten.

Vom AG werden in der Regel keine Bestandspläne zur Verfügung gestellt, vom AN sind in der Regel Bestandspläne nur im Rahmen und im Sinne von Voraufmaßen zu erstellen.

Ausführungspläne sind nach Ausführung der Maßnahme vom AN ggf. korrigiert dem AG zurückzureichen.

Anschlußmöglichkeiten für Strom und Wasser werden vom AG nicht zur Verfügung gestellt. Kosten für die Gestellung und den Verbrauch sind in die Einheitspreise einzurechnen. Sanitäreinrichtungen werden vom AG nicht vorgehalten.

Absperrungen der Baustelle oder Teilflächen, Verkehrsregelungen, in besonderen Gefahrenmomenten auch eine Beleuchtung, obliegt dem AN. Kosten auch für Sondernutzungen oder sonstige Gebühren sind ansonsten in die Einheitspreise oder die Position Baustelleneinrichtung einzurechnen.

Flächen für Baustellenverkehr und Lager sind vor Beginn der Maßnahme mit dem AG festzulegen. Die Wiederherstellung von Flächen außerhalb dieser festgelegten Bereiche geht zu Lasten des AN.

Beim Einbau von Ausstattungselementen, besonders von Spielgeräten ist durch geeignete Maßnahmen ein vorzeitiger Gebrauch zu unterbinden.

Bei Abbrucharbeiten von befestigten Flächen muß grundsätzlich der anstehende Unterbau ausgebaut werden. Die Tiefe der Kofferung ist dem AG jeweils nachzuweisen. Das ausgebaute Material ist unter Berücksichtigung der "Bedingungen für die Entsorgung von Abfällen" abzufahren.

Bei Baumschnitt- und sonstigen Gehölzarbeiten sind regelmäßig folgende Leistungen mit zu erbringen:

Bei Schnitt oder Rodung anfallendes Material ist zur  Straße zu transportieren, zu laden und zur Verwendung  des AN abzufahren. Je nach Ausstattung des AN mit  Maschinen kann auch vor Ort gehäckselt werden. Das  Einbringen und Verteilen von Häckselgut in der Anlage ist nur mit Zustimmung des Bauleiters gestattet und wird nicht gesondert vergütet. Deponie- oder sonstige Gebühren sind in den Einheitspreisen enthalten.

Sollten bei der Entfernung von Wurzeln oder Stubben Löcher entstehen, sind diese Löcher mit Oberboden zu verfüllen und zu verdichten. Sollte die Entnahme  von Boden an der Baustelle nicht möglich sein, ist die Lieferung und der Einbau der Bodenmassen in den Einheitspreis einzurechnen.

Bei den Arbeiten sind den Vorschriften der Berufsgenossenschaft und der Straßenverkehrsordnung entsprechende Sicherheitsmaßnahmen zu ergreifen.

Bei Bäumen angegebene Stammdurchmesser werden in 1.0 m Höhe über dem Erdboden gemessen.

Schnittmaßnahmen an Bäumen sind dem Stand der Technik gemäß durchzuführen. Schnittstellen größer als 20 cm sind mit Wundverschlußmitteln zu behandeln. Ausgenommen sind die Baumarten mit hohem Saftfluß, wenn die Schnittmaßnahme während der Vegetationsperiode durchgeführt wird.

Bei Bedarf sind Hubsteiger, Hebebühnen oder sonstige Hilfsmittel ohne gesonderte Zulage einzusetzen.
Sollte im Text der Position darauf hingewiesen werden, daß ganze Kronen oder Äste abgeseilt werden müssen, ist von besonderen Erschwernissen auszugehen. Auch ohne besondere Erwähnung sind ggf. Äste über Gebäuden grundsätzlich abzuseilen.

Auf Einsatzstellen mit besonderer Erschwerniss (Hanglagen, unzugängliche Standorte o. ä.) wird gesondert hingewiesen. Der Unternehmer muß sich aber trotzdem von der Lage der Bäume unterrichten. Spätere Forderungen können nicht anerkannt werden.

Die Einsatzstellen sind sauber zu hinterlassen. Verdichtungen oder Zerstörungen wie z.B. Fahrspuren sind zu beseitigen, Nacharbeiten sind im Einheitspreis einzurechnen.

## A) ALLGEMEINE VORBEMERKUNGEN
A) ALLGEMEINE VORBEMERKUNGEN FÜR LEISTUNGSVERZEICHNISSE

=================================================================

A1) ALLGEMEINES

Diesem Leistungsverzeichnis liegen die "Zusätzliche Vertragsbedingungen für die Ausführung von Bauleistungen (Z-VOB/B)" der Covivio Immobilien GmbH in der bei Vertragsabschluß gültigen Fassung zugrunde.

Für nach diesem Leistungsverzeichnis auszuführende Leistungen gelten, ergänzend zur den jeweiligen Leistungsbeschreibungen der einzelnen Positionen, bei evtl. Widersprüchen in nachfolgend genannter Reihenfolge, folgende Bedingungen:

1. diese “allgemeine Vorbemerkungen für Leistungsverzeichnisse“ (A)
2. die sich anschließenden “allgemeine technische Vorbemerkungen“ (B)
3. die sich anschließenden “besondere technische Vorbemerkungen“ (für dieses Gewerk) (C)
4. die “Zusätzliche Vertragsbedingungen für die Ausführung von Bauleistungen Z-VOB/B“
5. Baustellenordnung der Covivio Immobilien GmbH in der jeweils gültigen Fassung

Mit Abgabe seines Angebotes bzw. Annahme des Vertrages erklärt der AN, dass von ihm sämtliche gesetzlichen, behördlichen und berufgenossenschaftlichen Auflagen erfüllt werden, die zur Ausführung der im LV beschriebenen Leistungen erforderlich sind.

Es dürfen nur solche Materialien verwendet werden, über die der AN das uneingeschränkte Eigentumsrecht besitzt und die vollkommen frei von Rechten Dritter sind.

Für die Ausführung der Arbeiten ist Fachpersonal in ausreichender Zahl einzusetzen.
Hierbei ist darauf zu achten, dass für die Ausführung sämtlicher Arbeiten unsere Baustellenordnung in der jeweils gültigen Fassung zu beachten ist, die dem ausführenden Fachpersonal in geeigneter Form zur Kenntnis zu geben ist.

A2) KUNDENDIENST

Die Arbeiten werden in, an oder in der Nähe bewohnter Häusern ausgeführt.

Der Auftraggeber (AG) erwartet vom AN tatkräftige Unterstützung bei den Bemühungen, berechtigten Mieterwünschen zu entsprechen. Dazu gehören insbesondere folgende Verpflichtungen:

1) Alle Handwerker/Mitarbeiter des AN haben die Verpflichtung, Kunden des AG (Mietern) höflich und hilfsbereit zu begegnen. In Gesprächen mit den Mietern ist das Bemühen von Covivio Immobilien GmbH um einen verbesserten Kundendienst herauszustellen.

2) Die Mieter betroffener Häuser sind rechtzeitig vor Durchführung der Reparaturarbeiten zu verständigen, ggf. durch Aushang im Treppenhaus oder auch individuelle Terminvereinbarung mit dem einzelnen Mieter.

3) Bei Arbeiten in Wohnungen/ Kellern sind Möbel und sonstiges Mietereigentum, Bodenflächen und angrenzende Bauteile etc. im Bereich der auszuführenden Arbeiten durch Folie, evtl. Schaltafeln oder Ähnliches zu schützen.

A3) PREISE

In den Einheitspreisen sind sämtliche Kosten, wie Lohn-, Material- und Nebenkosten enthalten, insbesondere auch:

1) Koordination / Terminabsprache(n) mit dem(den) Mieter(n) / Kundenbetreuer(n) / Bauleiter(n)

2) sämtliche Fahrt- und Transportkosten,

3) sämtliche tariflichen Zulagen wie z.B. Schmutz- und Staubzulagen, Zulagen für ekelerregende
Arbeiten etc.,

4) Befestigungsmittel aller Art; Hilfsstoffe wie Nägel, Bindedraht und Kleinmaterial sowie alle Baustoffe, die zur kompletten Erstellung der Leistung erforderlich sind,

5) die Abdeckung von Einrichtungsgegenständen zum Schutz vor Beschädigung und Verschmutzung (bei Arbeiten in Wohnungen/ Kellern)

6) das, ggf. tägliche, Säubern der Arbeitsstelle / Treppenhäusern

7) der Ausbau und Abtransport sowie die ordnungsgemäße Entsorgung, einschließlich Kippgebühren, sämtlichen Bauschutts und aller alter, schadhafter Teile. Teile, für die sich der AG eine generelle oder einzelfallbezogene Prüfung vorbehalten hat, sind bis zu diesem Zeitpunkt, längstens jedoch für die Dauer von 10 Wochen, vom AN vorzuhalten und dürfen erst danach entsorgt werden.

8) Alle weiteren Nebenleistungen, die zur Erfüllung der in den Leistungspositionen beschriebenen Hauptleistungen, unter Beachtung aller einschlägigen Vorschriften, erforderlich sind, im LV aber nicht gesondert aufgeführt sind.

Erforderliche Leistungen, die in den nachfolgenden Leistungspositionen nicht enthalten sind, sind der Abteilung Einkauf des AG, möglichst vor Ausführung, in Form eines Nachtragsangebotes zur Genehmigung aufzugeben. Die Preise für derartige Zusatzleistungen sind auf der Kalkulationsbasis der Einheitspreise dieses LV's zu kalkulieren und die Positionen sind so ausreichend und umfassend zu beschreiben, dass sowohl eine sachlich-fachliche als auch eine kalkulatorische Nachprüfung durch den AG gewährleistet ist, hierzu gehört insbesondere die Angabe der verfahrenen Stunden.

A4) SONSTIGES

Die in diesen Bedingungen festgelegten Pflichten hat der AN jedem Dritten aufzuerlegen, dessen er sich zur Erfüllung dieser Pflichten bedient.

## B) ALLGEMEINE TECHNISCHE VORBEMERKUNGEN
B)  ALLGEMEINE TECHNISCHE VORBEMERKUNGEN
============================================

B1) ALLGEMEINES

Für Lieferung und Ausführung gelten neben dem Leistungsverzeichnis:

1.  die neuesten DIN-Vorschriften, VDE- und VDI-Richtlinien

2.  die Vorschriften der zuständigen Behörden (z.B. Bauaufsicht, Gewerbeaufsicht, Brandverhütung,
  TÜV, Berufsgenossenschaften und Versorgungsbetriebe,

3.  die Bestimmungen der Gerüstbauordnung

4.  die Festlegungen des jeweiligen Werkstoffherstellers. Die Werkstoffe müssen den
  geforderten Bedingungen der Leistungsbeschreibung entsprechen.
B2) FACHSPEZIFISCHE NACHWEISE

Fachspezifische Nachweise, z.B. für den Umgang mit Asbest, PAK, und dergleichen, sind auf Anforderung des (AG) jederzeit und umgehend zu erbringen

Bei wesentlichen Änderungen z.B. Ausscheiden eines befähigten Mitarbeiters oder Auslaufen eines befristeten Nachweises (z.B. Schweißnachweis) ist der AN verpflichtet dies unverzüglich beim (AG) schriftlich anzuzeigen. Ebenso sind die jeweils gültigen Unfallverhütungsvorschriften zu beachten und unbedingt einzuhalten.

B3) GEBÄUDESCHÄDEN

Falls dem AN bei der Durchführung von Reparaturarbeiten weitere Gebäudeschäden bekannt werden (auch an anderen Gewerken), so hat er dem zuständigen Bauleiter des AG hierüber umgehend zu unterrichten.

B4) LAGER- UND ABSTELLFLÄCHEN

Die Errichtung von Lager- und Arbeitsplätzen ist mit der jeweiligen Bauleitung vorher abzustimmen.

Baustoffe und Bauteile dürfen nicht in den Treppenhäusern und/oder auf anderen
Verkehrsflächen gelagert werden.

Bauschutt darf grundsätzlich nicht im Gebäude gelagert werden.

B5) BEDINGUNGEN FÜR DIE ENTSORGUNG VON ABFÄLLEN

Der AN ist verpflichtet, die beim AG anfallenden Abfälle ordnungsgemäß und sofort zu entsorgen. Zu diesem Zweck hat er die einschlägigen Gesetze, Verordnungen und sonstigen öffentlich-rechtlichen Vorschriften –– z.B. das Kreislaufwirtschafts- und Abfallgesetz - einzuhalten. Eine Zwischenlagerung von Abfällen ist nicht gestattet.

Sollten die für den Transport und die Entsorgung erforderliche Genehmigungen erlöschen, ist dies dem AG unverzüglich schriftlich mitzuteilen. Mit Übernahme der Abfälle durch den AN gehen Eigentum, Gefahr, Verkehrssicherungspflicht und öffentlich-rechtliche Verantwortung auf diesen über.

Der AG behält sich vor zu prüfen, ob der AN seinen Pflichten nachgekommen ist. Hierzu kann der AG Einsicht nehmen in die vom AN nach öffentlich-rechtlichen Vorschriften zu führenden Nachweisbücher und in den Genehmigungsbescheid der angefahrenen Abfallentsorgungsanlage, dessen Vorlage der AN zu bewirken hat.

Der AN hat zur Abdeckung aller - sowohl seiner als auch die des AG sich aus der Abfallbeseitigung ergebenden Haftungsrisiken unter Einschluß des Gewässerschäden-Haftungsrisikos auf seine Kosten eine Haftpflichtversicherung in ausreichender Höhe für Personen-, Sach- und Vermögensschäden abzuschließen und dem AG den Abschluß auf Verlangen nachzuweisen. Diese Regelung läßt die Haftung des AN unberührt.

B5) BEDINGUNGEN FÜR BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B6) WEITERE HINWEISE UND BESONDERHEITEN

1. Vor Abgabe des Angebotes hat sich der Bieter über
 die Objektsituation zu informieren. Spezielle
 Vertragsbedingungen und eventuelle
 Arbeitserschwernisse sind vor Vertragsabschluss
 bekannt zu machen.
 Die Außenanlagen befinden sich in einem guten
 Zustand. Beachten Sie deshalb den Baumschutz und
 die Festlegungen der Bauleitung.
2. Es besteht die Möglichkeit mit unserem Büro die
 Gegebenheiten und Technologien abzustimmen.
 Prüfen Sie vor Ort die Aufmaße und Konstruktionsangaben rechtzeitig.
3. Sämtliche Leistungen sind nach den anerkannten
 Regeln der Technik, den gültigen DIN-Vorschriften
 für Ausführung und Materialbeschaffenheit, den
  Herstellervorschriften und den Forderungen des
 Leistungsverzeichnisses auszuführen.
4. Bemusterungen sind nach Aufforderung durch die
 Bauleitung entsprechend der Vorgaben ohne
 besondere Vergütung zu festgelegten Terminen
 abzusichern.
5. Die Fassadenflächen sind maßgenau und flächeneben in
 der Neigung nach Bestandsvorlage anzulegen. Nehmen
 Sie die Höhenpunkte des Bestandes auf und sichern
 Sie diese.
6. Beachten Sie dringend die Fabrikatsangabe der
 angebotenen Materialien und Baustoffe.
 Alternativangebote können als 2. Angebot abgegeben
 werden.
7. Die Werksvorschriften und Verarbeitungsrichtlinien
 sind streng zu beachten.
8. In Abstimmung mit der Bauleitung sind Musterkonstruktionen zur Festlegung der endgültigen
 Ausführung, ohne besondere Vergütung anzufertigen
 und ggf. wieder abzubauen. Durch die Freigabe zur
 Ausführung wird die alleinige Verantwortung und
 Gewährleistung des Auftragnehmers nicht
 eingeschränkt.

9. Für das Leistungsverzeichnis sind folgende
 Forderungen bei der Kalkulation der Einheitspreise
 zu berücksichtigen:
- Baustelleneinrichtung, da keine Aufenthalts- und
 Lagerräume bereitgestellt werden
- Einsatz moderner Technik, Großgeräte
- Schutz- und Sicherungsmaßnahmen, inkl. Vorhaltung
 und Unterhalten für die Dauer der Putz- und
 Anstricharbeiten einschl. Beseitigung
- Witterungs- und Verschmutzungsschutz
 (Planenabdeckung)
- Der Baustelleneinrichtungsplan wird durch den
 Bauleiter mit Ihnen abgestimmt.
- Das Überqueren von öffentlichen Wegen mit schwerer
 Technik ist ohne ausreichende Schutzmaßnahmen
 (Auslegen von Stahlplatten) verboten.
 Beschädigungen gehen zu Lasten des Verursachers.
- Die Aufmaßlisten sind IFF zu übergeben.
- Ausgleich der Flächenunterschiede in erforderlicher
 Stärke inkl. der Materialien
- Ausreichende Maßnahmen zum Schutz von Bauteilen, wie
 z.B. Fenster und Wechselsprechanlagen, Posteinwurfanlagen usw. sind einzukalkulieren. Dabei sind die
  Fenster mit lichtdurchlässiger Folie und ohne
  Behinderung der Lüftung mit einem rückstandsfreien Klebeband zu schützen.
- Trennung angrenzender Bauteile u.a. Fensterbank/Putz
 mit Kellenschnitt
- Herstellen von Anschlußfugen an angrenzende Bauteile
 mit dauerelastischem und frostsicherem Fugenmaterial
- Putzen von Leibungen bei Öffnungen unter 2,5 m²
 Fläche
- Demontage von befestigten Beschilderungen und
 Montage nach Abschluss der Arbeiten
10. Die vorgeschriebene Technologie erfordert die
 Einhaltung von vorgeschriebenen Trocknungszeiten
 (Herstellervorschrift). Hierfür wird keine
 gesonderte Vergütung vorgesehen. Die Einhaltung
 der Trocknungszeiten ist Voraussetzung für eine
 Übernahme der Produkthaftung.
11. Der Auftragnehmer nimmt am wöchentlichen Baurapport
 teil. Er sichert eine sachverständige, technische
 Bauleitung ab und verpflichtet sich ein
 Bautagebuch zu führen. Dieses ist wöchentlich der
 Bauleitung vorzulegen.
12. Die Abstimmung mit anderen beteiligten Gewerken ist
 unter Einbeziehung der Bauleitung vorzunehmen.
 Behinderungen sind auszuschließen, da keine
 zusätzlichen Kosten bzw. Verzögerungen akzeptiert
 werden.
13. Grundlage für die Prüfung der Schlussrechnung ist
 die Übergabe der Aufmaßliste. Es ist zu garantieren,
 dass die Meßurkunden gemäß Angebotspositionen leicht
 prüfbar erstellt werden.
Aufmaße sind Hausweise einzureichen
14. Verschmutzungen der öffentlichen Straßen und Wege
 werden durch den Verursacher und auf dessen
 Kosten beseitigt.
15. Bitte beachten Sie, dass infolge der Geländesituation manuelle Transporte teilweise
 unumgänglich sind und kalkulieren Sie diese ein.

## C) BESONDERE TECHNISCHE VORSCHRIEFTEN
C) BesondereTechnische Vorbemerkungen

C1 Vorbemerkungen zu Erdarbeiten/GaLa-Bau

C1-1) Gütenachweis

Der AN hat ohne besondere Vergütung die vertragsgemäße
Beschaffenheit der von ihm gelieferten Baustoffe und
Bauteile und der vor ihm ausgeführten Leistungen
nachzuweisen.
Dabei gelten die einschlägigen Normen, sowie die
Angaben in den Allgemeinen Technischen Vorschriften
(VOB/Teil C)

C1-2) Abfuhr von Bodenaushub und sonstigem

Die Bieter müssen für die Abfuhr und Entsorgung der
anfallenden Stoffe zugelassene Entsorger nach dem
Abfallbeseitigungsgesetz sein oder sich eines solchen
Unternehmens bedienen
Dies gilt in jedem Falle für die Stoffgruppen
Z-2,
Z-3,
Z-4 etc. (gem. LAGA-Liste / bzw. EAK).
Im Angebot ist entweder die eigene Zulassung nachzuweisen
oder der vorgesehene Entsorgungsbetrieb zu benennen.
Das abgefahrene Material ist gemäß der gesetzlich
vorgeschriebenen Deponie-Klasse zu entsorgen.
Die entsprechenden Nachweise sind vom Auftragnehmer
auf Verlangen des Auftraggebers lückenlos vorzulegen.
Die Deponiegebühren bzw. -kosten sind einzu
kalkulieren.

Chemische Unkrautbekämpfungsmittel sind nicht ge
stattet.

Im Sinne des Baumschutzes ist das Lagern von Bau
stoffen im Wurzelbereich der geschützten Bäume
unzulässig. Der fachgerechte Schutz der Bäume im
Bereich der Arbeitsflächen der Baustelle liegt im
Verantwortungsbereich des AN. Hierzu zählen ins
besondere Wurzel-, Stamm- und Kronenschutz der Bäume,
welche durch die Baumschutzsatzung geschützt sind.
Bei Schäden an Bäumen, Pflanzenbeständen und
Vegetationsflächen ist, soweit der AN den Schaden zu
vertreten hat, Schadenersatz zu leisten, nach
Verkehrs - und Schadensersatzwerte von Bäumen,
Sträuchern, Hecken, Obstgehölzen und Reben nach dem
Sachwertverfahren - von W. Koch, Heft 69 der
Schriftenreihe des Hauptverbandes der Landwirt
schaftlichen Buchstellen, Verlag Pflug und Feder GmbH,
Bonn.

Der AN ist verpflichtet bei Ausführung der
nachstehenden Leistungen die Mengenangaben des LV
in Plan und Detailzeichnung zu überprüfen. Etwaige
Unstimmigkeiten in Plan und Örtlichkeit sind der
Bauleitung unverzüglich zu melden und mit dieser zu
klären.

In der Leistungsbeschreibung bedeutet profilgerecht,
daß bei den Erdarbeiten folgende Abweichung vom
Sollmaß zugelassen ist:
Für Sohle der Wegeflächen bzw. Vegetationsflächen +/-
2 cm bzw. +/- 5 cm.

Besondere Vorschriften bei Bodenbearbeitungen gemäß LAGA-Liste:
Fördern, Transportieren und Zwischenlagern
entsprechend der gesetzlich vorgeschriebenen
Entsorgungspfade; bei Zwischenlagerungen ist der
gesondert gelagerter Aushub regengeschützt abzuplanen,
die Planen sind windsicher zu fixieren

Bodenbearbeitung und Verladung der Stoffe nur bei
geeigneten Wetter- und Witterungsverhältnissen. Hier
gelten vor allem die Vorschriften der DIN 18915 und DIN
19731, hier insbesondere 'Umlagerungseignung von Böden
in Abhängigkeit vom Feuchtezustand'

Sofern nicht anders definiert, werden die Leistungen
nach Aufmaß im Abtrags- und/oder Auftragsprofil
abgerechnet.

Als Abweichung von der Fertighöhe gilt bei
vegetationstechnischen Arbeiten +/- 5 cm (Oberboden)
Für die erforderlichen Erdarbeiten gelten insbesondere
DIN 18299 und 18300.

Der Oberboden hat eine durchschnittliche Mächtigkeit
von 0,40 m

Der AN hat diese Bodeneigenschaften bei Durchführung
seiner Bauleistungen insbesondere zu berücksichtigen
und dieses zu kalkulieren.

Für das Lösen von Bodenmassen ist das Fördergerät den
Bodenbeschaffenheiten und der Witterung angepaßt
beizustellen in jeweiliger Absprache mit der örtlichen
Bauleitung.

Für das Herstellen der Rohrleitungsgräben gelten DIN
18305, DIN 4033 und DIN 4124.
Als Abweichung von der Rohhöhe sind bei
vegetationstechnischen Arbeiten +/- 5 cm und bei
Wegeflächen +/- 2 cm zulässig.

C1-3)  Aufmaß und Abrechnung

Das Anlegen und Herstellen von Aussparungen, Öffnungen, Durchbrüchen und Schlitzen wird nicht besonders
vergütet und ist mit den Einheitspreisen der Mauerwerkpositionen abgegolten; das spätere Schließen
Von Aussparungen, Durchbrüchen und Schlitzen wird in gesonderten Positionen erfaßt.

C1-4) Normen

Für die im Rahmen der Arbeiten sind die folgenden Normen

- DIN EN 1176-1:2017
- DIN EN 1176-2:2017
- DIN EN 1176-3:2017
- EN 1176-1:2017
- EN 1176-2:2017
- EN 1176-3:2017

• DIN 18299 Nebenleistungen
• DIN 18300 Erdarbeiten
• DIN 18301 Bohrarbeiten
• DIN 18303 Verbauarbeiten
• DIN 18304 Ramm-, Rüttel- und Verpressarbeiten
• DIN 18305 Wasserhaltungsarbeiten
• DIN 18308 Dränarbeiten
• DIN 18309 Einpressarbeiten
• DIN 18311 Nassbaggerarbeiten
• DIN 18312 Untertagebauarbeiten
• DIN 18313 Schlitzwandarbeiten
• DIN 18319 Rohrvortriebsarbeiten
• DIN 18320 Landschaftsbauarbeiten
• DIN 18915 Bodengruppen
• DIN 19731 Bodenbeschaffenheit - Verwertung von Bodenmaterial
• DIN 4033 Dichtheitsprüfung
• DIN 4124 Baugruben und Gräben
• ZTVE-StB 94

zu beachten.

C2 Vorbemerkungen zu Mauerarbeiten

C2-1) Ausführungshinweise

Die unter Punkt 4.2 DIN 18 330 aufgeführten Leistungen sind Nebenleistungen.

Auf Verlangen der Bauleitung ist für die zu verwendenden und verwandten Materialien und Stoffe der Gütenachweis zu erbringen, letzteres gilt insbesondere für die Bindemittel und Zuschlagstoffe des Mörtels sowie für die geforderten Druckfestigkeiten der Mauersteine.

Alle an Stahlbetonwände und -stützen anschließenden Mauerwerkwände sind mit geeigneten Ankern abriß
fest zu verbinden.

Bei einigen Mauerwerkpositionen kann es notwendig werden, daß die Wände erst nach Einbau der Installationsleitungen auszuführen sind. Mehrkosten für die nachträgliche Ausführung dieser Wände werden nicht anerkannt.

Das Mauerwerk ist in allen Geschossen lot- und fluchtgerecht, aus Planhochlochziegeln der Höhe 249 mm und einer Lagerfuge aus Dünnbettmörtel entsprechend der jeweiligen allgemeinen bauaufsichtlichen Zulassung und DIN EN 1996 mit nationalen Anhängen herzustellen - einschließlich erforderlicher Ergänzungs- und Ausgleichsziegel.

Für die Ausführung des Mauerwerks gelten die Bestimmungen der Norm DIN EN 1996/NA, sofern in den jeweiligen allgemeinen bauaufsichtlichen Zulassungen nichts anderes bestimmt ist.
Das Mauerwerk ist als Einstein-Mauerwerk im Dünnbettverfahren ohne Stoßfugenvermörtelung auszuführen. Für die Herstellung des Mauerwerks darf nur ein Dünnbettmörtel nach Zulassung verwendet werden. Die Verarbeitungsrichtlinien für den jeweiligen Dünnbettmörtel sind zu beachten. Das Mauerwerk ist im Verband mit versetzten Stoßfugen herzustellen. Es ist ein Überbindemaß von ü = 0,4 h einzuhalten (siehe DIN EN 1996-1-1/NA, NCI zu 8.1.4.1).

Der Dünnbettmörtel ist auf die Lagerflächen (Stegquerschnitte) der Planhochlochziegel aufzutragen und gleichmäßig so zu verteilen, dass eine Fugendicke von mindestens 1 mm und höchstens 3 mm entsteht.
Für die Verarbeitung des Dünnbettmörtels sind die speziellen Mörtelwalzen des Ziegelherstellers zu verwenden. Die Verarbeitungshinweise des Ziegelhersteller und Mörtelherstellers sind zu beachten.
Die Planhochlochziegel sind dicht aneinander ("knirsch") zu stoßen, anzudrücken und Iot- und fluchtgerecht in ihre endgültige Lage zu bringen. Bei Stoßfugenbreiten über 5 mm müssen die Fugen beim Mauern beidseitig an der Wandoberfläche mit Mörtel verschlossen werden (DIN EN 1996-1-1/NA, NCI zu 8.1.5).
Fehlstellen an den Steinen sind mit geeignetem Mörtel zu schließen.

Das Anlegen der ersten Steinschicht hat grundsätzlich mit Zementmörtel MG III oder speziellem Anlegemörtel (Dicke max. 3 cm) zu erfolgen. Die Höhenausgleichsschicht wird nicht gesondert berechnet, sondern ist in den m² Preis einzukalkulieren.

Toleranzen der Bauwerksmaße, Winkelabweichung und Ebenheitsabweichung sind in den durch DIN 18202 - Toleranzen im Hochbau, Bauwerke - zulässigen Grenzen möglich.
Die Wände sind untereinander, wenn nicht anders vereinbart, in Stumpfstoßtechnik zu verbinden. Hierbei müssen in den Lagerfugen, für Stumpfstoß geeignete Edelstahlankerbleche eingebaut werden. Die Stumpfstoßanschlussfuge ist mit Mörtel vollflächig zu verschließen. Stumpfstöße werden nicht gesondert vergütet.

Horizontale Dichtungsbahnen in Mauerwerk als Abdichtung gegen kapillar aufsteigende Feuchtigkeit sind nach DIN 18195 Teil 4 Abschnitt 7.2 auszuführen.

Gemauerte nichttragende Wände sind am Wandkopf zu entkoppeln, damit keine Lasten durch spätere Deckendurchbiegung eingeleitet werden. Außerdem erfolgt die Trennung von der unteren Geschossdecke durch Einlage z. B. einer Bitumendachbahn.

Ziegelmauerwerk ist vor Regen und Schnee zu schützen!
Schutzmaßnahmen zur Ableitung von Tagwasser (z.B. Abdecken der Mauerkronen) sind laut VOB Teil C DIN 18330 Nebenleistungen, selbst wenn sie im LV nicht gesondert aufgeführt sind. Schutzmaßnahmen sind erforderlich, um Ausschwemmungen, Frostschäden und Putzschäden zu vermeiden.
Oberflächenbehandlung von Innenwänden:
Übliche Anforderungen an die Oberfläche der Innenwände liegen vor, wenn die Wände mit Putzen bekleidet werden, die als Träger von Anstrichen und Tapeten dienen. Erhöhte Anforderungen an die Rohbauwand ("nicht flächenfertige Wand" nach DIN 18202) sind nicht vereinbart.

C2-2) Aufmaß und Abrechnung

Das Anlegen und Herstellen von Aussparungen, Öffnungen, Durchbrüchen und Schlitzen wird nicht besonders
vergütet und ist mit den Einheitspreisen der Mauerwerkpositionen abgegolten; das spätere Schließen
Von Aussparungen, Durchbrüchen und Schlitzen wird in gesonderten Positionen erfaßt.

C2-3) Mauerwerk-Mörtel

Bei der Ausführung des Mauerwerkes ist besonders darauf zu achten, daß hinsichtlich der Verbindung des
Mauermörtels zu den Steinen die erforderliche Haftfähigkeit erreicht und desweiteren die nötige Mörtelfestigkeit
erreicht wird. Stark saugende Steine sind vor dem Vermauern vorzunässen. Fertigmörtel

C2-4) Normen

Für Angebot und Ausführung gelten alle einschlägigen DIN-Vorschriften, insbesondere:

- DIN EN 1996 mit nationalen Anhängen - Bemessung und Konstruktion von Mauerwerksbauten
- Allgemeine bauaufsichtliche Zulassungen für die jeweiligen Planziegel im Dünnbettverfahren
- DIN EN 771-1 - Festlegung für Mauersteine - Teil 1: Mauerziegel
- DIN 105 - 100 - Mauerziegel
- DIN 4103 - Teil 1 Nichttragende innere Trennwände, Anforderungen und Nachweise
- VOB Teil C und dort insbesondere
- DIN  18299 - Allgemeine Regelungen für Bauarbeiten jeder Art
- DIN 18330 - Maurerarbeiten
- allgemeine Bauaufsichtliche Zulassung Z-17.1-900 / Z-17.1-1083 - "Übermauerung und Bemessung von Ziegelstürzen", sowie die Bemessungstabellen für Ziegelflachstürze
- DIN 18202 - Toleranzen im Hochbau - Bauwerke
- Normenreihe DIN 4102 "Brandverhalten von Baustoffen und Bauteilen",
- Normenreihe DIN 4108 "Wärmeschutz und Energie-Einsparung in Gebäuden",
- Normenreihe DIN 4109 "Schallschutz im Hochbau",
- gültige Fassung der Energieeinsparverordnung
- Das Merkblatt der Bauberufsgenossenschaft Bayern und Sachsen über das Aufmauern von Wandscheiben
- Anwendungstechnische Informationen der Ziegelindustrie
- Verarbeitungshinweise der Ziegelhersteller

## 01-040 Hofinstandsetzung
Datum: 20.01.2026

*Hinweis: Gartenplanung*
Gartenplanung

Bestand:
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
Planung
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### Bereich 01 Vorbereitende Arbeiten

#### Abschnitt 01.01 Baustelleneinrichtung

**01.01.0010 Baustelle einrichten**
*** Pauschalposition
Baustelleneinrichtung zur Durchführung der Arbeiten des Auftragnehmers liefern, aufstellen, für die Dauer der Bauzeit vorhalten, unterhalten und nach Beendigung der Arbeiten abfahren, bestehend aus:

- allen erforderlichen Fahrzeugen, Geräten,  Maschinen, Werkzeugen, Transporteinrichtungen, Hebeanlagen, Schutzmaßnahmen zur Durchführung der Arbeiten und zur Sicherung der Baustelle.
- Vor Beginn der Arbeiten und nach Abschluss der Arbeiten ist jeweils ein Pflasterprotokoll für die in Anspruch genommenen Flächen anzufertigen.
- Ggfs. ist ein mehrmaliger An- und Abtransport der Geräte bzw. ein Umsetzen der Baumaterialien und -maschinen aufgrund der vereinbarten Ausführungstermine erforderlich.
- Personal- und Materialcontainer
- Baustelle nach RAB 32 sichern
- Gebühren für Straßenlandsondernutzung sind in diese Position mit einzukalkulieren.
Bereitstellungdauer = geplanteBauzeit gemäß Projektbeschreibung
Menge: 1,000 psch

**01.01.0020 Verkehrssicherung (Absperrung) errichten**
Errichtung, Vorhalten, Warten und Beseitigen
einer Verkehrssicherungsabsperrung nach Wahl
des AN, für die Dauer der Ausführungszeit
eigener Arbeiten und zusätzlich bis zu zwei
Woche für Vorhaltezeiten durch Reparaturarbeiten Dritter.
‑ RAB 32 ist zu beachten
Menge: 15,000 m

**01.01.0030 Verkehrssicherung (Absperrung) vorhalten**
Zulage zur vor Position für das zusätzliche
Vorhalten der Verkehrssicherung für mehr als
eine Woche.
Preis pro Meter/Woche.
Menge: 250,000 m

**01.01.0040 Baustellenüberfahrt**
*** Pauschalposition
*** Bedarfsposition ohne GB
Asphaltdecksch. aus AC 11 D N herstellen
Asphaltdeckschicht aus Asphaltbeton für Asphaltdeckschichten
AC 11 D N herstellen.
In Verkehrsfläche als: Asphaltkeile.
Bindemittel = 70/100.
Einbau als prov. Überfahrt während der Bauzeit
inkl.
Fotodokumentation des Urzustandes
Fotodokumentation des Urzustandes (Bestandsaufnahme)
Umfang der Fotokokumentation ca. 50 Fotos,
Farbfotos 10 × 15 cm, aufgeklebt oder als Farbdruck/
-kopie im Ordner eingeheftet, Fotos beschriftet.
Zusätzlich Lieferung der Bilder digital auf CD im jpeg-
Format.
Menge: 1,000 psch

**01.01.0050 Straßenreinigung**
*** Bedarfsposition ohne GB
Gewährleistung einer kontinuierlichen und bedarfsgerechten
Straßenreinigung
Während der gesamten Bauzeit hat der Auftragnehmer die
von ihm in Anspruch genommenen an das Baugebiet
angrenzenden Straßen kontinuierlich zu unter- und sauber zu
halten. Es ist zu vermeiden, daß aus dem Baustellenverkehr
resultierend angrenzende Straßen verschmutzt werden.
In der Regel ist die Reinigung einmal je Woche, bei ungünstiger
Witterung (Nässe) bei Bedarf (auch mehrmals je Woche)
oder in Abstimmung mit dem Auftraggeber durchzuführen.
Die Dauer und Anzahl richtet sich nach der erforderlichen und
beauftragten Bauzeit.
Abgerechnet wird nach Anzahl der Einsätze, die durch den
Auftragnehmer mit Stunden- und Einsatznachweisen (im Original)
zu belegen sind.
einschl. fachgerechter Entsorgung des Kehrgutes
(Sondermüll)
Menge: 1,000 Stck

**01.01.0060 Baustellenfläche nach Beendigung der Arbeiten wieder herstellen**
*** Pauschalposition
Bereiche der Baustelleneinrichtungsfläch säubern und wenn erforderlich gemäß dem Ursprungszustand wieder herstellen. Rassenflächen: gegebenfalls Oberboden auflockern, Rasen einsähen, wenn erforderlich Oberboden liefern und im Gefälle (ca 2%) einarbeiten, Pflasterflächen richten und neu einsanden gegebenfalls neues Material liefern und mit Unterbau einarbeiten.Demontierte Zäune oder Säulen neu befestigen, Abdeckungen und Baumschutz entfernen
Menge: 1,000 psch

#### Abschnitt 01.02 sonstige Leistungen

**01.02.0010 Schachtgenehmigung einholen**
*** Pauschalposition
Schachtscheine vor Beginn der Bauarbeiten bei den
zuständigen Versorgungsträgern einholen;
Gültigkeit der Schachterlabnis
Menge: 1,000 psch

**01.02.0020 Gebühren für Genehmigungen**
*** Pauschalposition
Einholung sämtlicher öffentlich rechtlicher
Genehmigungen und Erlaubnisse nach VOB/B §4,
einschließlich anfallender Antragskosten, Gebühren
u.dgl. für alle Abschnitte des Leistungsverzeichnisses.
Menge: 1,000 psch

**01.02.0030 Beweissicherung**
*** Pauschalposition
Beweissicherung zur Feststellung des Zustandes der im
Bau- und Zufahrtsbereich vorhandenen Grundstücke und
baulichenAnlagen.
Beweissicherung für Bäume, Gehölze, Grünflächen,
Straßen,Wege, Straßenausstattungen, Gebäude,
Nebenflächen, Geländeoberflächen,angrenzende
Grundstücke, bauliche Anlagen u. dgl.
Vor Beginn der Bauarbeiten ist in Absprache mit dem
AG, dem
Versicherer sowie den Eigentümern der betroffenen
Grundstücke und baulichen Anlagen der Zustand dieser
Grundstücke und Anlagen durch einen öffentlichen
bestellten und vereidigten Sachverständigen zu
dokumentieren, evtl. vorhandene Schäden aller Art
aufzunehmen, ggf. zu sichern (Gipsmarken), datieren
und laufend zu kontrollieren.
Die Befestigungsart der Zufahrtswege und Straßen ist zu
benennen, die Markierung zu dokumetieren.
Über die Besichtigung sind Protokolle anzufertigen,
durchFotografien zu ergänzen.
Die Dokumentation ist beim AG zu hinterlegen.
Alle erforderlichen Leistungen zu Feststellung und
Dokumentation von Schäden an gefährdeten bzw.
beeinträchtigten baulichen Anlagen, Leitungen,
Schächten, befestigten Flächen o. dgl. sowie
benachbarten
Grundstücken während der gesamten Bauzeit durchführen.
Nach Abschluß der Baumaßnahme erfolgt mit allen
Beteiligten eine erneute Beweisaufnahme.
Anfertigen eines Abschlussberichts einschließlich
Auswertung.
Menge: 1,000 psch

**01.02.0040 Bestandsvermessung / Bestandsplan**
*** Pauschalposition
*** Bedarfsposition ohne GB
Bestandsplan durch einen Vermesser entsprechend den
Leistungsvorgabe des AG im Maßstab 1:500
in Papierformat und nach DIN 2425 herstellen.

Übergabe im Papierformat und als * .dxf Datei ( CD/
DVD)
Unterlagen sind 2,00 Wochen vor der Abnahme zur
Sichtung und Freigabe beim AG einzureichen.
Menge: 1,000 psch

### Bereich 02 Rückbauarbeiten

#### Abschnitt 02.01 Abbrucharbeiten

**02.01.0010 Abbruch Holzzaun ohne Säule**
Holzzaun /Sichtschutz/ Rankhilfen aus Holz  ohne Zaunsäule und Fundament
ausbauen/aushängen,transportieren, laden entsorgen.
bis Zaunhöhe = 150 cm
Menge: 6,000 lfm

**02.01.0020 Maschendrahtzaun ausbauen und entsorgen**
*** Bedarfsposition ohne GB
alten Maschendrahtzaun ausbauen und entsorgen inkl Säulen und Fundament
h ca 1,75 m
Menge: 1,000 m

**02.01.0030 Plattenweg aufnehmen und entsorgen**
Plattenwege aller Art inkl. Borde oder Mauerreste als Einfassung aufnehmen, transportieren, laden, zu einer geeigneten Deponie fahren und entsorgen.
Abdeckplattenaus Naturstein seitlich Lagern und der Bauleitung übergeben
Menge: 5,000 m²

**02.01.0040 Betonpflaster aufnehmen und entsorgen**
*** Bedarfsposition ohne GB
Betonpflaster aller Art inkl. Borde, Bettung aus Sand oder Kiessand,oder Magerbeton
 aufnehmen, laden, zu einer geeigneten Deponie fahren und entsorgen
Menge: 1,000 m²

**02.01.0050 Straßenbordsteine aller Art aufnehmen,**
*** Bedarfsposition ohne GB
Straßen-/ Rasenbordsteine aller Art aufnehmen, laden, zu einer geeigneten Deponie
fahren und entsorgen.
Menge: 1,000 lfm

**02.01.0060 Ausbau Bodeneinlauf seitlich lagern**
Ausbau des vorhandenen Bodeneinlaufs oder ähnlichem, seitlich lagern zum späteren Wiedereinbau
Menge: 1,000 Stck

**02.01.0070 Betonpflaster aufnehmen und seitlich lagern zum Wiedernbau**
Betonpflaster aller Art aufnehmen und zum späteren Wiedereinbau seitlich auf Paletten stabeln und lagern.
Menge: 15,000 m²

**02.01.0080 Schutz Hofzugang- Hausdurchgang**
Schutz des Hofzugangs im Bereich Hauszugang mittels auslegen von befahrbaren Unterlagen wärend der Bauzeit, Auskleiden der Wände bis 2,5 Höhe mittels Spanplatten d19 mm,
Ausschnitte für Beläuchtungskörper oder ähnliches sind einzukalkulieren

Material vom AN frei zu wählen

.....................................................
Art des Schutzmaterials sind anzugeben
Menge: 100,000 qm

**02.01.0090 Schutz Betonpflaster**
Schützen von Bestandsbetonpflaster im Bereich des Hofes
schützen  der Gehwege die Erhalten bleiben
mittels auslegen von befahrbaren Unterlagen wärend der Bauzeit schützen und immer wieder nacharbeiten über den Zeitraum der Arbeiten
Material vom AN frei zu wählen

.....................................................
Art des Schutzmaterials sind anzugeben
Menge: 125,000 m²

**02.01.0100 Wurzelstock ausfräsen, Tiefe 30 cm unter Geländeoberkante**
*** Bedarfsposition ohne GB
Wurzelstock ausfräsen und entstandene Wurzelgrube mit vorhandenem Fräsgut oder Oberboden auffüllen. Überschüssiges Fräsgut verbleibt auf der Baustelle.Einschl. Säubern der Verkehrsflächen nach Abschluss der Arbeiten.
Frästiefe : 30 cm unter Geländeoberkante
zB altes Pappelwurzelwerk
Menge: 4,000 Stck

**02.01.0110 Strauchrodung bis 6,00m**
Sträucher/Hecken  bis 6,00m Höhe/Breite fachgerecht roden und Wurzelteller bis 30 cm unter Oberkante Boden
entfernen sowie anfallende Stoffe restlos entsorgen.
Menge: 8,000 Stck

**02.01.0120 Strauchrodung von 2,5 bis 6 m**
Sträucher von 2,5 bis 5 m Höhe/Breite fachgerecht roden und Wurzelteller bis 30 cm unter Oberkante Boden
entfernen sowie anfallende Stoffe restlos entsorgen.
Menge: 5,000 Stck

**02.01.0130 Boden lösen u. entsorgen**
Boden (Klasse 3-5 nach DIN 18300) profilgerecht in verschiedenen
stärken lösen, laden, abfahren und entsorgen.
Menge: 60,000 cbm

**02.01.0140 Boden lösen u.seitlich lagern**
Boden (Klasse 3-5 nach DIN 18300) profilgerecht in verschiedenen
stärken lösen, laden, und vor Ort belassen zum späteren wiedereinbau.
Menge: 10,000 cbm

**02.01.0150 Schutt und Unrat entsorgen**
Schutt und Unrat aufnehmen, laden, zu einer geeigneten Deponie fahren und entsorgen.

hier: für Mischabfälle
Menge: 15,000 m³

**02.01.0160 Wäschestangen enntfernen**
*** Bedarfsposition ohne GB
Wäschestangenelemnt aus Stahlrohr demontieren und fachgerecht entsorgen inkl Betonfundamenten. Bestehend aus 2 Säulen und 1 Querstange
Menge: 2,000 Stck

**02.01.0170 Pflanz- und Rasenfläche lösen**
Pflanz- und Rasenflächen einschl. oberste Boden- und Wurzelschicht abschälen, Boden- und Pflanzmassen auf Baustelle zwischenlagern.
Menge: 50,000 m³

**02.01.0180 Holzbänke/Tische entsorgen**
Bänke und Tische aus Holz aufnehmen transportieren, laden, zu einer geeigneten Deponie fahren und entsorgen
Menge: 4,000 Stck

**02.01.0190 Umverlegung Feldsteine**
*** Bedarfsposition ohne GB
vorhandene Feldsteine aufnehmen, zu einem durch die Bauuleitung vorgegeben Punkt transportieren und gegen verrutschen gesichert ablegen.
Transportweg bis 50,00lfm

b/h 1,0/1,0
Menge: 1,000 Stck

**02.01.0200 Entsorgung Kies im Traufstreifen**
alten vorhandenen Kies aus Traufstreifenn aufnehmen, transportieren, laden und fachgerecht entsorgen.
Leistung in Handarbeit umlaufenden bestehenden Traufstreifen
Menge: 25,000 lfm

#### Abschnitt 02.02 Entsorgung

**02.02.0010 Entsorgung ASN 170107**
Entsorgung einschl. Transport

Entsorgung von schadstofffreien Gemischen aus Beton-,
Ziegelbruch, Mauerwerk, Fliesen
und Keramik.

Die fachgerechte Entsorgung ist nachzuweisen.

ASN Bezeichnung
170107 Gemische aus Beton, Ziegeln, Fliesen und Keramik
mit Ausnahme derjenigen, die unter 170106 fallen
Menge: 1,000 TO

**02.02.0020 Entsorgung ASN 020107**
Entsorgung einschl. Transport

Totholz, Schnittholz, Stubben

Die fachgerechte Entsorgung ist nachzuweisen.

ASN  Bezeichnung
020107  Abfälle aus der Forstwirtschaft
Menge: 1,000 TO

**02.02.0030 Entsorgung ASN 170503**
Entsorgung einschl. Transport von nicht einbaufähigen
Bodenaushub (nicht oder schwach belastet) sind
natürliche, nicht nachteilig veränderte (schadstofffrei
bzw. schadstoffarm) Locker-und Festgesteine, das
durch Baumaßnahmen (Tief-, Erd-, und Straßenbau)
anfällt.

Die fachgerechte Entsorgung ist nachzuweisen.

Betriebsinterne Bezeichnung : Bodenaushub bis Z 1.2
ASN : 170503
Bezeichnung : Boden und Steine mit Ausnahme
derjenigen, die unter 170504 fallen
Menge: 1,000 TO

**02.02.0040 Entsorgung ASN 170504**
Entsorgung einschl. Transport von nicht einbaufähigen
Bodenaushub (nicht oder schwach belastet) sind
natürliche, nicht nachteilig veränderte (schadstofffrei
bzw. schadstoffarm) Locker-und Festgesteine, das
durch Baumaßnahmen (Tief-, Erd-, und Straßenbau)
anfällt.

Die fachgerechte Entsorgung ist nachzuweisen.

Betriebsinterne Bezeichnung : Bodenaushub bis Z 1.2
ASN : 170504
Bezeichnung : Boden und Steine mit Ausnahme
derjenigen, die unter 170503 fallen
Menge: 1,000 TO

**02.02.0050 Entsorgung ASN 200301**
Entsorgung von nicht gefährlichen Abfällen Die Leistung
beinhaltet auch die Aufnahme und den Transport zum
Entsorger.
Hausmüll sind feste haushaltstypische und
haushaltsabfallähnliche
Gewerbeabfälle aus Haushaltungen, Handel, Handwerk,
Gewerbe und Industrie einschließlich der darin
enthaltenen und gegebenenfalls enthaltenen Alt- und
Schadstoffe.

ASN Bezeichnung
200301 gemischte Siedlungsabfälle

Der entsprechende Nachweis über die Entsorgung ist dem
AG
vorzulegen.
Menge: 1,000 TO

**02.02.0060 Probeentnahme und Deklarationsanalyse**
*** Bedarfsposition mit GB
Probeentnahme und Deklarationsanalyse

Probeentnahme / Deklarationsanalyse zur Entsorgung von
   - Boden
   - Bauschutt
   - Beton
   - Rückbaustoffen
   - Abfällen  etc.

Die Dokumentation und Bewertung der Untersuchungsergebnisse hat durch die Vorlage eines
Untersuchungs-berichtes zu erfolgen.
Im Untersuchungsbericht müssen mindestens die
Probenahme (LAGA-Richtlinie PN 98, PN 2/78 K, DIN
51750, Teile 1-3), das zugehörige qualifizierte
Probenahmeprotokoll gemäß LAGA PN 98 Anhang C,
der Prüfbericht (Deklarationsanalyse/
Analysenergebnisse) und Informationen (z. B.
Ausgangsstoffe und deren
Zusammensetzung) mit Bezug auf die vorgesehene
Entsorgung (Verwertung/Beseitigung) der im
Entsorgungskonzept genannten Entsorgungsanlage bzw.
der Wiederverwendung nach den Anforderungen an die
Folgenutzung (Landschaftsbau/Land- und Forstwirtschaft)
des Abfalls mit den dazu einzuhaltenden Gesetzen,
Verordnungen und Verwaltungsvorschriften (BBodSchG,
BBodSchV, DepV, LAGA-Merkblätter etc.) dargestellt
sein.
Die Deklarationsanalyse dient zur eindeutigen
Identifikation
der Inhaltsstoffe der Abfälle zur anschließenden
ordnungs- gemäßen und schadlosen Entsorgung von
gefährlichen Abfällen und nicht gefährlichen Abfällen.
Die chemische Analytik der relevanten Parameter
erfolgt
nach dem jeweils gültigen Stand der EN/DIN/ISO-Normen
der Wasser-, Feststoffanalytik oder der Deutschen
Einheits- verfahren (DEV) unter Beachtung der dort
angegebenen Anwendungsbereiche durch Feststellung des
- Gesamtgehaltes (im Regelfall Feststoffanalyse)
- verfügbaren (mobilen) Anteiles der Schadstoffe (im
Regelfall Eluatanalyse) sowie sonstiger erforderlicher
Parameter.
Der Umfang der Analytik ist mit dem Entsorger
abzustimmen und richtet sich nach den Regelungen der
Genehmigung bzw. des Zulassungsbescheides,
insbesondere der Annahmeparameter der
Entsorgungsanlage.
Die Deklarationsanalyse ist u. a. Bestandteil der
Entsorgungsnachweisverfahren.
Die Probenahme und Analytik ist von einem anerkannten,
zugelassenen und unabhängigen Labor durchzuführen.

Die Ergebnisse sind dem AG weiterzuleiten
Menge: 1,000 Stck

### Bereich 03 Wiederherstellungsarbeiten

#### Abschnitt 03.01 Vorarbeiten

**03.01.0010 Bauwerksabdichtung im erdberührten Bereich**
*** Bedarfsposition ohne GB
Herstellung einer Bauwerksabdichtung im erdberührten Bereich gegen Bodenfeuchtigkeit und nicht drückendes Wasser, mäßige Beanspruchung mit kunststoffmodifizierter Bitumendickbeschichtung,
zweischichtig nach DIN 18533-3
Mindesttrockenschichtdicke 3mm
Verbrauch ca. 3,5 l/m² (K1) / ca. 3,8 l/m² (K2-S)
Menge: 1,000 qm

**03.01.0020 Durchführungen**
*** Bedarfsposition ohne GB
Zulage zu vor beschriebenen Positionen für das Eindichten von Durchführungen aller Art
Durchmesser: bis 200 mm
Menge: 1,000 Stck

**03.01.0030 Schutzschicht DIN 18533-3 für Abdichtung**
*** Bedarfsposition ohne GB
Schutzschicht DIN 18533-3 für Abdichtung, auf Wänden, als Perimeterdämmung, Anwendungsgebiet DIN 4108-10 PW, aus Polystyrol-Hartschaum XPS DIN EN 13164, hohe Druckbelastbarkeit -dh, Bemessungswert der Wärmeleitfähigkeit max. 0,040 W/(mK) Baustoffklasse DIN 4102-1 B1 (schwerentflammbar), Dicke 30mm, als Platte.
Menge: 1,000 qm

**03.01.0040 Schutzschicht Noppenbahn**
*** Bedarfsposition ohne GB
Schutzschicht vor senkrechter Abdichtung, aus
Noppenbahnen aus Polyethylen-HDPE, an der Wand
befestigen, Höhe 0,6 bis 1 m
Menge: 1,000 m²

**03.01.0050 Beton-Tiefbordstein 8/25 cm versetzen als Traufkante**
Bordstein aus Beton, DIN EN 1340, Maße DIN 483, Form TB
8/25, Witterungswiderstand A, Abriebwiderstand F,
Biegezugfestigkeit S, einschl. Absenkungen, mit Fundament
aus Beton mit einer Zusammensetzung C 12/15 DIN EN 206-
1 und DIN 1045-2, Dicke 20 cm, als Traufkante entlang
Gebäude versetzen, einschließlich Ablängen mit
diamantbesetzter Trennscheibe, Gehrungsschnitte sind einzukalkulieren,
Steinabstand 5 mm.
Menge: 55,000 lfm

**03.01.0060 Traufkante Schotter 16/32 mit Geotextil**
Schotter, gebrochenes Material, Granit,
Körnung 16/32 mm, Schichtdicke 20 cm, als
Traufstreifen, einschl. Unterlage aus Geotextil min. 200
g/m2.
Menge: 15,000 cbm

**03.01.0070 Handarbeit als Zulage**
Reine Handarbeit (nicht begleitende Handarbeit) als
Zulage für Bodenbewegungen bei Freilegung von Ver- und
Entsorgungsleitungen
Menge: 15,000 cbm

**03.01.0080 Gräben für Elektroleitungen bis 1,00 m erstellen**
Erstellung und Sicherung von Gräben für Elektroleitungen, Aushub seitlich lagern, nach Verlegung der bauseitigen Elektroleitungen diese einsanden,  verfüllen und verdichten Aushubtiefe bis 1,00 m Sohlbreite der Gräben bis 0,3 m,
10cm über Kabel ist ein Warnband einzulegen.
Bodenklasse 2 bis 5,
überschüssige Bodenmasse entsorgen
Menge: 18,000 lfm

**03.01.0090 Sand als Bettung für Rohrleitung Elektro-/Entwässerung**
Sand als Bettung für Rohrleitung jeglicher Art liefern und
einbauen.
Die Position beinhaltet die fachgerechte Herstellung
der unteren
und oberern Bettungslage (Leitungszone) für die
Rohrleitung (Elektroleitungen, Abwasserleitungen, Trinkwasserleitungen)

Das herstellen des Planums wird nicht gesondert
vergütet und ist in den EP mit einzurechnen.
Abgerechnet wird nach Auftragsprofilen.
Menge: 3,000 cbm

**03.01.0100 Vorhandenen Baumbestand schützen**
*** Bedarfsposition ohne GB
Bäume während der Bauzeit durch die Erstellung einer
geeigneten Unterkonstruktion mit einer senkrechten
Bretterverkleidung gegen mechanische Beschädigung
schützen, einschl. Vorhaltung und Beseitigung.
Stammdurchmesser  :  bis 60 cm, 1,00 m über GOK
Brettdicke  :  ca. 24 mm
Höhe  :  ca. 4,5 m
Menge: 1,000 Stck

**03.01.0110 Vorhandene Leitungen sichern**
*** Pauschalposition
*** Bedarfsposition ohne GB
Kreuzend verlaufende Fremdleitungen und -kabel im
Graben-/ Baugrubenbereich von Hand freilegen,
unterfangen und während der Bauzeit so sichern, dass
sich ihre Lage nicht verändern kann und die
Funktionstüchtigkeit gewährleistet wird.
Während der Graben-/ Baugrubenverfüllung sind die
Leitungen so zu umhüllen, dass sich keine
nachträglichen
Setzungen ergeben können.
Aller Erschwernisse, die sich durch das Vorhandensein
der Fremdleitungen ergeben, sind in die Einheitspreise
einzurechnen.
Die Hinweise der Versorgungsträger sind zu beachten.
Menge: 1,000 psch

**03.01.0120 Herstellen Leuchtenfundament 0,40 x 0,40 m**
Bodenaushub für Leuchtenfundamente, liefern und einbau von Ortbeton für
aufschraubbare Leuchten,Sohle ist ausreichend zu verdichten
einlegen eines Leerrohres mittig für Beleuchtungszuleitung
Ortbeton der Fundamente, als Normalbeton C 25/30
DIN EN206-1, DIN 1045-2,
ExpositionsklasseXC4, XF1, XA1
Bauteilhöhe  0,8 bis 1,0 m,
Fundamentbreite 0,4 x 0,4 m,
Bündig Oberkante des Oberbodens
Bereich  Gehwege
Menge: 2,000 Stck

**03.01.0130 Herstellen Leuchtenfundament 0,7 x 0,70 m**
*** Bedarfsposition ohne GB
Bodenaushub für Leuchtenfundamente, liefern und einbau von Ortbeton für
aufschraubbare Leuchten, Sohle ist ausreichend zu verdichten
einlegen eines Leerrohres mittig für Beleuchtungszuleitung
Ortbeton der Fundamente, als Normalbeton C 25/30
DIN EN206-1, DIN 1045-2,
ExpositionsklasseXC4, XF1, XA1
Bauteilhöhe  0,8 bis 1,0 m,
Fundamentbreite 0,7 x 0,7 m,
Bündig Oberkante des Oberbodens
Bereich  Gehwege
Menge: 1,000 Stck

#### Abschnitt 03.02 Grundstücksentwässerung Punkt- und Linienentwässerung

**03.02.0010 Kastenrinne für Gehwege erstellen**
*** Bedarfsposition ohne GB
Kastenrinne aus Polymerbeton für Geh- und Radwege (Lastfall A15), Wasserspiegelgefälle, NW 100, Einzellänge =100 cm, B=13 cm, H=15 cm, bestehend aus Rinnenstück, Stegrost verzinkt, Arretierung für Stegrost, mind. 2 St./m, einschl. aller notwendigen Kleinteile liefern und höhengerecht auf mind. 10 cm Beton C 16/20 mit beidseitiger Rückenstütze C 16/20, Breite 10 cm, einsetzen, einschl. Verfüllen und Verdichten der Anschlussflächen.
Bereich Alträcknitz
Menge: 1,000 m

**03.02.0020 Stirnwand für Gehwege erstellen**
*** Bedarfsposition ohne GB
Stirnwand ohne Anschlussstutzen für Grundleitungen zu Position 1.8.10 einseitig einsetzen.
Menge: 1,000 St

**03.02.0030 Grundleitungsstirnwand für Gehwege erstellen**
*** Bedarfsposition ohne GB
Stirnwand mit Anschlussstutzen für Grundleitungen DN 100  einseitig einsetzen.
Menge: 1,000 St

**03.02.0040 Kastenrinne für Fahrwege erstellen**
*** Bedarfsposition ohne GB
Kastenrinne aus Polymerbeton für einspurige befahrbare Wege mit PKW (Lastfall B125), Wasserspiegelgefälle Einzellänge = 100/50 cm, B=13 cm, H=15 cm, bestehend aus Rinnenstück, Rost aus Gusseisen, Arretierung für Gussrost, mind. 2 St./m, einschl. aller notwendigen Kleinteile liefern und höhengerecht auf mind. 10 cm Beton C 16/205 mit beidseitiger Rückenstütze B15, Breite 10 cm, einsetzen, einschl. Verfüllen und Verdichten der Anschlussflächen. Maximale Länge der Kastenrinne inkl. Einlaufkasten Lmax = 10 m.
Menge: 1,000 m

**03.02.0050 Stirnwand für Fahrwege erstellen**
*** Bedarfsposition ohne GB
Stirnwand ohne Anschlussstutzen für Grundleitungen zu Position 1.8.40 einseitig einsetzen.
Menge: 1,000 St

**03.02.0060 Einlaufkasten für Fahrwege erstellen**
*** Bedarfsposition ohne GB
Einlaufkasten passend zur Kastenrinne aus Position 1.8.40, Baulänge 50 cm, mit Eimer, Stahl verzinkt, Gussrost wie Kastenrinne inkl. Arretierung und Auslaufstutzen DN 100, liefern und höhengerecht inkl. aller notwendigen Boden- und Betonarbeiten einsetzen.
Menge: 1,000 St

**03.02.0070 Ablauf für Gehwege erstellen**
*** Bedarfsposition ohne GB
Ablaufkombination (Hofeinlauf) für Geh- und Radwege (Lastfall A15) mit Geruchsverschluss, Betonteile nach DIN 1236, bestehend aus Aufsatz mit Rahmen und Rost Form C, Klasse B, 300 X300 mm, Eimerauflage, Auflagenring, Eimer, Stahl  verzinkt, kurzem Schaft, Boden mit Muffen für PVC-Rohre DN 100, in vorhandenen Graben auf Magerbeton setzen, Bauraum lagenweise verfüllen und sorgfältig verdichten.
Menge: 1,000 St

**03.02.0080 Ablauf für PKW Fahrwege erstellen**
*** Bedarfsposition ohne GB
Ablaufkombination (Hofeinlauf) für einspurige Fahrwege und Parkplatzflächen mit PKW (Lastfall B125) mit Geruchsverschluss, Betonteile nach DIN 1236, bestehend aus Aufsatz mit Rahmen und Rost Form C, Klasse B, 300 X 300 mm, Eimerauflage, Auflagenring, Eimer, Stahl  verzinkt, kurzem Schaft, Boden mit Muffen für PVC-Rohre DN 100, in vorhandenen Graben auf Magerbeton setzen, Bauraum lagenweise verfüllen und sorgfältig verdichten.
Menge: 1,000 St

**03.02.0090 Standrohr mit Reinigungsöffnung**
*** Bedarfsposition ohne GB
, passend zu vorhandenen
RStandrohregenfallrohr, an Fallrohr und Kanalisation liefern und anschließen.
Ausführung:
o LORO-X Standrohr mit
Reinigungsöffnung
DN 100
Länge 100 cm
Stahl mit Muffe
komplett feuerverzinkt nach DIN EN 1123
Menge: 1,000 Stck

**03.02.0100 KESSEL-Hofablauf Ecoguss System 200, DN100, senkrecht, eckig**
KESSEL-Hofablauf Ecoguss
System 200, DN100, senkrecht, eckig
KESSEL-Hofablauf Ecoguss System 200
Grundkörper aus Kunststoff, mit
Lippendichtung und
Bauzeitschutzabdeckung.
Aufsatzstück aus Ecoguss, teleskopisch
höhenverstellbar, dauerhafte
korrosionsfreie Oberfläche,
chemikalienbeständig,
temperaturbeständig bis 400GradC
(kurzfristig), Schlitzrost rund mit
Lock & Lift-System, gleichzeitige
Verriegelung und Entnahmeeinrichtung,
mit Schlammeimer.

Norm: DIN EN 752
Dimension: DN 100 (DA 110 mm)
Auslauf: 90Grad (senkrecht)
Abflussleistung: 4,5 l/s

Tragerahmen: eckig 258 mm
Verstellbereich: 40 bis 150 mm
Belastungsklasse: B 125 (12,5 t)
Artikelnummer 67922B
EAN-Nummer 4026092038833
Bereich der Standrohre

liefern und in C12/015 Beton fachgerecht einsetzen und an
Rohrleitungssystem anschließen
Menge: 1,000 Stck

#### Abschnitt 03.03 Herstellen von Gehwegen

**03.03.0010 Tragschicht für Gehwege einbringen**
Frostschutzschicht Recycling-Baustoff 0/45

Frostschutzschicht als 1.Tragschicht ZTVT-StB,
in Hof- und Wegeflächen, Bauklasse V RStO,
Verdichtungsgrad mind. DPr 1,03, Verformungsmodul EV2
mind. 80 MN/m2, aus Recycling-Baustoff TL Min-StB,
abfallrechtlicher Zuordnungswert nach VWV Boden
max. Z 1.2, Körnung 0/45, Schichtdicke 15 bis 20 cm.
Abgerechnet wird nach Auftragsprofilen mit Nachweis
durch Lieferschein.
Menge: 16,000 cbm

**03.03.0020 Flächenbelag herstellen aus Betonplatten**
Betonplatten nach DIN 18501
durchgefärbt, mit Verschleißschicht aus Edelsplitt, Stärke
5 mm mit angearbeitetem Ab-
standshalter und geringe Fase
Format 40/40/5 cm oder 20/20/5 cm,
bzw. 30/30/5 oder 50/50/5 cm,
Fabrikat Fa. Klostermann, Coesfeld
SlapSTON oder gleichwertig.
Platten liefern und in Sandbett
verlegen. Fugen mit Brechsand oder
Splitt 1/3 einschlämmen, dann
nochmals mit gleichem Material
einfegen, in Wege und Plätzen
ab 1,20 m Breite,
Belastungsklasse nach RSTO 01 Bk 0,3

Farbe  Standartfarben
Menge: 25,000 qm

**03.03.0030 Schachtabdeckung höher oder tiefer setzen 10-15 cm**
Schachtabdeckung anpassen, in Fahrbahnnebenflächen,
höher oder tiefer setzen, einschl. Abnehmen / Aufsetzen
eines Auflagerringes, Höhe nach Erfordernis, verlegen in
Mörtel MG III, Höhenänderung über 10 bis 15 cm.
Menge: 1,000 Stck

**03.03.0040 Entwässerungsgefälle erstellen -als Zulage-**
Zulage zur Vorposition für die Ausbildung eines Entwässerungsgefälles von 2 % zur Mittellinie oder von der Mittellinie zu den Außenrändern. Diese Zulage wird vergütet auf die Fläche, in der ein Gefälle ausgebildet wurde
Menge: 45,000 m²

**03.03.0050 Flächenbelag Wegedecke gebunden**
Wegedecke Mowestab®0-8 mm
oder gleichwertig nach DIN 18035-5 und FLL Fachbericht 2007, Farbe z.B. Gelb NRL 32, liefern und in 4 cm
verdichteter Stärke erdfeucht einbauen, gem.
Herstellerangaben, Verdichten durch Walzen ohne Vibration
im halbtrockenen Zustand, Sicherung der Wegflächen im
Anschluss gegen Betreten und Befahren, um ein
vollständiges Durchtrocknen (Aushärten) zu gewährleisten.
Eigenschaften:
Reiner Naturbaustoff aus mehreren verschiedenen
Gesteinsarten mit gleichbleibender Sieblinie/Kornfraktion und
Produktqualität durch Zwangsmischung und Zugabe eines
organisch-mineralischen Stabilisators Solid Green Binder®. Das Bindemittel muss
ein silikatisches Additiv zur Verhinderung der biologischen Abbaubarkeit des Bindemittels (Biodegression) und zur Bewuchshemmung enthalten, sowie hochwertige mineralischen Füller, keine Ton- und Lehmanteile. Die Wegedecke muss als einbaufertige
Mischung angeliefert werden. Baustellenmischungen mit
Sackware des Bindemittels sind aus Gründen der Qualitätssicherung nicht zulässig.
Seitengefälle mindestens 3 %
Wasserschluckwert nach DIN 18035-5 >= 3,18 x 10 (-3) cm/s,
Oberflächenscherfestigkeit nach DIN 18035-5 > = 76,18 kN/m2
Abflussbeiwert C = 0,2,
Wasserspeicherkapazität ca. 9,2 l b. Schichtstärke von 4 cm
und einer Proctordichte von 95 %.
Umweltverträglich nach LAGA Z0.
Die Gleichwertigkeit des Materials muss in allen Vorpostionen vom AN durch Prüfberichte nach DIN 18035-5 und FLL Fachbericht 2007 nachgewiesen werden, die nicht älter als 3 Jahre sein dürfen.

............................................
angebotenes Fabrikat:
Menge: 25,000 qm

**03.03.0060 Seitliche Eingrenzung Läuferschicht Granitpflaster**
Einfassung der gebundenen Wegedecke als 1-zeilige Läuferschicht auf Beton
geschalt herstellen mittels 10/10/9 Granitpflaster. inkl. Lieferung Beton, Granitpflaster, transport und einbau als Komplettleistung je lfm
Menge: 40,000 lfm

**03.03.0070 Altpflaster seitlich gelagert verlegen-**
Altpflaster Bestand, von Halde holen auf Brechsand-Splitt-Gemisch herstellen.
Anschlüsse, Absanden und Einrütteln sind im EP enthalten.
Qualitätsklasse: D, I, K Bettung : Brechsand-Splitt-Gemisch 0/5 mm
Bettungsdicke: 3 - 5 cm
Fugenfüllung: Brechsand-Splitt-Gemisch 0/5 mm
Verwendung aus seitlich gelagertem Material
Verlegeart: wie Bestand
Menge: 5,000 m²

#### Abschnitt 03.04 Lanschaftsbauarbeiten

**03.04.0010 Oberboden liefern und andecken**
Oberboden liefern und andecken

Oberboden liefern und profilgerecht andecken.
Abgerechnet werden die angedeckten Flächen.
Andeckung auf Böschungen, Seitenstreifen,
rennstreifen, Mulden u.ä.
Dicke der Andeckung 20 cm.

Qualität des Oberbodens:
Steinfrei und gesiebt, sandig humoser Oberboden
Bodengruppe:  4 (schwach bindiger Boden)
Abschlämmbare Teile:  max. 30 %
max. Körnung:  6 mm

Rasenansaat in gesonderter Position.
Menge: 200,000 qm

**03.04.0020 Feinplanum herstellen**
Herstellung eines Feinplanums für Rasenflächen, zulässige
Abweichungen < 5 cm von der Sollhöhe, Anschlüsse an Wege, Plätze
und sonstige Beläge 2 cm unter Belagfläche
Menge: 200,000 qm

**03.04.0030 Raseneinsaat**
Auf Rasenflächen Regelsaatgutmischung RSM 2.1 für Gebrauchsrasen,
25 g/qm und im Randbereich 40 g/qm ausbringen, anwalzen, ausreichend
nachpflegen und in den ersten 4 Wochen nach Einsaat wässern.
Menge: 200,000 qm

**03.04.0040 Zulage Trockenrasen**
Zulage zur vor Position für die lieferung und einarbeitung und Ansaatpflege Trockenrasen
Hierbei
- Mehrkosten Rasensaat für Trockenrasen
- Boden muss während des Keimprozesses durchgehend feucht gehalten werden
- Keimzeit 3-6 Wochen
Keimgutzusammensetzung
60% Festuca arundinacea Debussy 1
10% Festuca ovina Nordic
10% Lolium perenne Paragon
10% Poa pratensis Brooklawn
10% Poa pratensis Panduro
Menge: 200,000 qm

**03.04.0050 Fertigstellungspflege für Rasenflächen bis zum Erreichen des abnahmefähigen Zustandes nach DIN**
*** Bedarfsposition ohne GB
Fertigstellungspflege für Rasenflächen und Neupflanzung
en bis zum Erreichen des abnahmefähigen Zustandes nach
DIN
Mindestdauer 365 Tag nach Abnahme

In den neu angelegten Pflanzungen je nach Gehölzart nicht ausreichend durchtreibende Pflanzen
nachschneiden, abgestorbene, kranke
oder beschädigte Äste und Zweige
glatt abschneiden, Schnittgut
(außer bei Krankheiten) häckseln
und als Mulch aufbringen.
Bäume ggf. nachschneiden, Bindungen prüfen und ggf. erneuern. Gießränder nacharbeiten.
Nicht angewachsene Gehölze und Bäume
ausgraben, Löcher verfüllen, ggf.
Umpflanzungen vornehmen, um Lücken
zu füllen. Der Bauleitung ist Mitteilung zu machen, falls Bäume bis
zum Ende des auf die Pflanzung folgenden Junis keinen neuen Austrieb
auffweisen und bei flächendeckenden
Pflanzungen mehr als 5 % der Pflanzen nicht angegangen sind.

Nachlieferungen im Rahmen der Gewährleistung sind mit der Fachbauleitung
abzustimmen.

Wasser ist bauseits kostenfrei bereitzustellen

- wässern bei Bedarf unter Berücksichtigung der
  natürlichen Niederschläge
- Rasenschnitt
- Gehölzschnitt f. Neupflanzung
- Heckenschnitt
Menge: 200,000 qm

**03.04.0060 Befüllung Hochbeet**
Befüllung für Hochbeet liefern und einbauen
Bestehend aus:
- Erde bzw Pflanzensubstrat
- Verrotteter Kompost
- grober Kompost
- feiner Gehölzschnitt
- grober Gehölzschnitt
- Wühlmausgitter
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Menge: 18,000 qm

**03.04.0070 Kupfer-Felsenbirne**
*** Bedarfsposition ohne GB
Amelanchier lamarckii
LStr Ob
2 Tr Höhe 1,20-1,50m

Die Pflanzleistung beinhaltet folgende Teilleistungen:
Die fachgemäße Lieferung des einwandfreien Pflanzenmaterials zum Pflanzort,
sowie auch das Verpacken, der Transport, das Abladen, das Auspacken und das
Einschlagen bzw. Einpflanzen in hergestellter Pflanzgrube, Beseitigung verdrängten
Bodens, das Ausplanieren und Lockern der Pflanzfläche und das Herstellen eine
Mulcheinlage als Pflanzenschutz flächig am Pflanzenfuß.
Jede Neupflanzung ist ausreichend zu bewässern (Einschlämmen).
Die Bewässerung hat am Tag der Einpflanzung sofort zu erfolgen.
Die Wassermenge ist artentypisch gem. der gesetzten Pflanze entsprechend zu
bemessen. Nicht angewachsene Pflanzen sind kostenfrei durch den AN zu
ersetzen.
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Menge: 1,000 Stck

**03.04.0080 Sommerflieder / Schmetterlingsstrauch 'Berries and Cream'**
*** Bedarfsposition ohne GB
Buddleja davidii 'Berries and Cream'
Höhe 40-80 cm

Die Pflanzleistung beinhaltet folgende Teilleistungen:
Die fachgemäße Lieferung des einwandfreien Pflanzenmaterials zum Pflanzort,
sowie auch das Verpacken, der Transport, das Abladen, das Auspacken und das
Einschlagen bzw. Einpflanzen in hergestellter Pflanzgrube, Beseitigung verdrängten
Bodens, das Ausplanieren und Lockern der Pflanzfläche und das Herstellen eine
Mulcheinlage als Pflanzenschutz flächig am Pflanzenfuß.
Jede Neupflanzung ist ausreichend zu bewässern (Einschlämmen).
Die Bewässerung hat am Tag der Einpflanzung sofort zu erfolgen.
Die Wassermenge ist artentypisch gem. der gesetzten Pflanze entsprechend zu
bemessen. Nicht angewachsene Pflanzen sind kostenfrei durch den AN zu
ersetzen.
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Menge: 1,000 Stck

**03.04.0090 Rankhilfe Seil-/Stabkonstruktion Edelstahl (V4A)**
- Untergrund: Betonfassade
- Länge: 5,00 m, Höhe: 3,50 m
- Material: Edelstahlseil Ø 4 mm, 7×7, mit Wandhaltern Ø 100 mm
- Befestigung: Dübel nach statischem Nachweis
- Abstand Wand‑Seil: ca. 8 cm
- Spannvorrichtung: Edelstahl-Spannschloss
- Ausführung: VOB C- Ausführung: VOB C, DIN 18320, DIN 18916, FLL‑Richtlinie
- Leistungsumfang: Lieferung und Montage, funktionsfähige Spann- und Befestigungskonstruktion
Menge: 1,000 Stck

**03.04.0100 Amerikanische Klettertrompete 'Stromboli'**
Campsis radicans 'Stromboli

Die Pflanzleistung beinhaltet folgende Teilleistungen:
Die fachgemäße Lieferung des einwandfreien Pflanzenmaterials zum Pflanzort,
sowie auch das Verpacken, der Transport, das Abladen, das Auspacken und das
Einschlagen bzw. Einpflanzen in hergestellter Pflanzgrube, Beseitigung verdrängten
Bodens, das Ausplanieren und Lockern der Pflanzfläche und das Herstellen eine
Mulcheinlage als Pflanzenschutz flächig am Pflanzenfuß.
Jede Neupflanzung ist ausreichend zu bewässern (Einschlämmen).
Die Bewässerung hat am Tag der Einpflanzung sofort zu erfolgen.
Die Wassermenge ist artentypisch gem. der gesetzten Pflanze entsprechend zu
bemessen. Nicht angewachsene Pflanzen sind kostenfrei durch den AN zu
ersetzen.
Plantzbereich . Fahrradhaus
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Menge: 2,000 Stck

#### Abschnitt 03.05 Einbauten

**03.05.0010 Sitzbank ohne Rückenlehne Holt+ Metallrahmen**
*** Bedarfsposition ohne GB
Sitzbank ohne Rückenlehne liefern, montieren und bodenverankernd aufstellen.
Notwendiges Fundament ist einzurechnen
Sitzbank NATURA ohne Rückenlehne
Artikel 736.126
Sitzbank NATURA mit Esche-Holzbelattung
ohne Rückenlehne
Bankgestell aus Stahl. Sitzfläche mit Holzbelattung. Holzlatten, wetterfest lasiert. Befestigungsmaterial im Lieferumfang enthalten. Anlieferung erfolgt zerlegt auf Palette, vormontiert.
Detailinformationen
Befestigungsart : bodenverankernd zum einbetonieren
Material Auflage : Holz
Holzart: Esche-Holzbelattung
Oberfläche Auflage : behandelt
Holzart : Esche
Material Unterkonstruktion : Stahl
Oberfläche Unterkonstruktion : feuerverzinkt und pulverbeschichtet
B x T x H : 2110 x 400 x 460 mm
Sitz- B x T x H : 2110 x 400 x 460 mm
Sitzbank NATURA

ZB: Fa Ziegler
Art-Nr.: 736.126
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Menge: 2,000 Stck

**03.05.0020 Sitzbank mit Rückenlehne Holt+ Metallrahmen**
Sitzbank mit Rückenlehne liefern, montieren und bodenverankernd aufstellen.
Notwendiges Fundament ist einzurechnen

Sitzbank NATURA mit Rückenlehne
Artikel 736.121
Sitzbank NATURA
mit Rückenlehne
Bankgestell aus Stahl. Sitzfläche und Rückenlehne mit Holzbelattung. Holzlatten, wetterfest lasiert. Befestigungsmaterial im Lieferumfang enthalten. Anlieferung erfolgt zerlegt auf Palette, vormontiert.
Detailinformationen
Befestigungsart : bodenverankernd zum einbetonieren
Material Auflage : Holz
Holzart: Esche-Holzbelattung
Oberfläche Auflage : behandelt
Holzart : Esche
Material Unterkonstruktion : Stahl
Oberfläche Unterkonstruktion : feuerverzinkt und pulverbeschichtet
B x T x H : 2110 x 550 x 830 mm
Sitz- B x T x H : 2110 x 400 x 460 mm

ZB: Fa Ziegler
Art-Nr.: 736.121
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Menge: 2,000 Stck

**03.05.0030 Tisch passend zur Vorposition**
Tisch passend zur Vorposition liefern, montieren und bodenverankernd aufstellen.
Notwendiges Fundament ist einzurechnen

Tisch NATURA mit Esche-Holzbelattung
Artikel 736.122
Tisch NATURA
mit Esche-Holzbelattung
Tischgestell aus Stahl, mit Querrohr Ø 26,9 mm. Tischauflage mit Holzbelattung. Holzlatten, wetterfest lasiert. Das Befestigungsmaterial ist im Lieferumfang enthalten. Anlieferung erfolgt zerlegt auf Palette, vormontiert.
Detailinformationen
Befestigungsart : zum Aufdübeln
Material Auflage : Holz
Befestigungsart : bodenverankernd zum einbetonieren
Oberfläche Auflage : behandelt
Holzart : Esche
Material Unterkonstruktion : Stahl
Oberfläche Unterkonstruktion : feuerverzinkt und pulverbeschichtet
B x T x H : 1714 x 800 x 750 mm.

ZB: Fa Ziegler
Art-Nr.: 736.122
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Menge: 1,000 cbm

**03.05.0040 Wäschespinne Linomatic 600 Plus mit Schutzhülle**
Liefern einer Wäschespinne mit Bodenhülse inkl. Errichtung des dazugehörigen Fundamendes aus C25/30 für Aussenbereiche geeignet zur Aufnahem der Bodenhüls .
Leistung als Komplettleistung inkl. einer Schutzhülle
Farbe anthrazit
Fabrikat:
Leifheit Wäschespinne Linomatic 600 Plus oder gleichwertig

gewähltes Erzeugnis:

..........................................................
(vom Bieter einzutragen)
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Menge: 2,000 Stck

**03.05.0050 Hochbeet Edelrost Fertigelement**
Hochbeet Edelrost, "Optimus"
200 x 100 cm, Höhe: 80 cm
liefern und aufstellen
Abstand untereinander 80cm
2 mm Stahlblech mit Edelrost-Oberfläche
Lieferumfang 4 Seitenteile Eckwinkel und Schrauben ab 200cm Länge eine Versteifungskette (verhindert das Ausbauchen des Hochbeetes)
Lieferant
Metro: AAA0000242885
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https://www.metro.de/marktplatz/product/fb8e3944-0953-47df-8338-0a56bda65e71?mfeed_oid=4b121a23-e2c1-452e-8bcb-f46afaefe5b7&mfeed_bm=1&utm_source=google&utm_medium=cpc&utm_campaign=de_mm_ag_pmax_all_dynamic_all_b2c_feed_mid&gad_source=1&gclid=EAIaIQobChMIm-HFtqXjigMVfKaDBx3rViwTEAQYASABEgJs8PD_BwE
Menge: 3,000 Stck

**03.05.0060 Spielsandkiste aus Kunststoff, Maße 2 x 2 m**
Spielsandkiste mit den Maßen 2 x 2 m liefern, montieren und ortsfest - freistehend oder in der Fallschutzfläche eingebracht - nach Vorgaben des Herstellers aufstellen und montieren, einschl. allen notwendigen Vorarbeiten und Kleinteilen.
Menge: 1,000 St

**03.05.0070 Abdeckung Sandkasten Netz 2 x 2**
Lieferung und fachgerechte Montage einer passgenauen Sandkastenabdeckung in Form eines Netzes zum Schutz vor Katzen, Laub und Schmutz.
Inklusive aller Befestigungsmaterialien (z. B. Ösen, Gummiseile, Spannrahmen oder Erdanker).
Geflochtenes, UV-beständiges Polypropylen-Filamentgarn, knotenlos; ungiftig, witterungs- und frostbeständig
Garnstärke Ø 2,3 mm.
Umlaufender Abschlußrand ca. 5–7 mm stark mit integriertem Spannseil – sorgt für formstabile Befestigung
Luft- und wasserdurchlässig
Menge: 1,000 Stck

**03.05.0080 Spielsand liefern und einbringen**
Spielsand ohne schluffige bzw. tonige Anteile mit Körnung 0 - 2 mm Körnung grubenfrisch liefern und bis mind. 4o cm Füllhöhe (sofern konstruktionsbedingt möglich) niveaugerecht in Spielsandkiste einbringen.
Inklusive Transportweg.
Menge: 2,000 m³

#### Abschnitt 03.06 Stundenlohnarbeiten

**03.06.0010 Vorarbeiter**
*** Bedarfsposition ohne GB
Menge: 1,000 h

**03.06.0020 Facharbeiter**
*** Bedarfsposition ohne GB
Menge: 1,000 h

**03.06.0030 Helfer**
*** Bedarfsposition ohne GB
Menge: 1,000 h
